# Gustav-Heinemann-Schule in Mülheim
Angebotsaufforderung (GAEB DA XML 3.3, DA83)
Projekt: 194
Währung: EUR
Erstellt mit: GXML Toolbox V3.3 R20220330, ORCA AVA 27 27.00.00, 11.03.2026

## Allgemeine Hinweise
Allgemeine Hinweise

Tagesberichte sind bautäglich zu führen und von der
Bauleitung regelmäßig zu unterzeichnen.

Die Lieferscheine der Schüttgüter sind mit Datum,
Wiegescheinnummer und Nettogewicht in die Tagesberichte einzutragen und von der Bauleitung gegenzeichnen zu lassen.

Die Baustelle ist über die Bovertstraße und über die vorhandenen Zugangswege, Breite ca. 5,50 m, der Gustav-Heinemann-Gesamtschule in Mülheim a.d. Ruhr
zu erreichen.

Lagerflächen sind auf dem Schulgelände nur im begrenztem Ausmaße  vorhanden. Für die Lagerung und Benutzung ist eine Absprache mit der Bauleitung, den Vertretern der Stadt Mülheim und der Schulleitung nach Auftragserteilung erforderlich.

In die Einheitspreise ist eine Transportstrecke der Materialien von ca. 150 m von der Zwischenlagerfläche bis zu dem Spielfeldern einzurechnen.

Den Bietern wird dringend empfohlen, die Zufahrtssituation und die Lagermöglichkeiten vor Kalkulation zu sichten.

Die Arbeiten sind eng mit der Sportplatz- und Landschaftsbaufirma abzustimmen.

Ausführungstermin

Baubeginn: ca. Juli 2026

Fertigstellung: ca. August 2026

## Vorbemerkungen Kunststoffbeläge
Vorbemerkungen Kunststoffbeläge

Für die Kunststoffflächen auf Sportanlagen im Freien
gilt die DIN EN 14877.

Für den Aufbau der Kunststoffsportanlagen ist der
aktuelle Stand der Technik anzuwenden, der in den
RAL Güte- und Prüfbestimmungen geregelt ist.
Die RAL-GZ 943/1 oder gleichwertig (Kunststoffbeläge)
wird hiermit vertraglich vereinbart.

Für den angebotenen Kunststoffbelag sind gemäß
RAL-GZ 943/1 oder gleichwertig die Eignung sowie die
Umweltverträglichkeit auf der Grundlage der Stoffkennwerte und der beschreibenden Merkmale nachzuweisen. Der Nachweis über die Qualitätsüberwachung erfolgt gemäß RAL-GZ 943/1 oder gleichwertig.
Art und Umfang richten sich nach den Überwachungsbestimmungen RAL-GZ 943/1 oder gleichwertig.

Für die Eignungsprüfungen, Erst- und Regelüberwachung
werden nur akkreditierte Prüflaboratorien nach
DIN EN ISO 17025 und Akkreditierung durch die Deutsche
Akkreditierungsstelle (DAkkS) mit entsprechender
DAkkS-Registriernummer anerkannt.

Der Prüfbericht über die Eignungsprüfung und der
Nachweis über die Qualitätsüberwachung sind mit
dem Angebot vorzulegen.

## 02 Kunststoff- und Asphaltarbeiten

### Titel 01 Kunststoffbelag Kleinspielfeld

**01.1 Einrichten und Räumen der Baustelle**
*** Pauschalposition
Einrichten und Räumen der Baustelle,
Vorhalten der Baustelleneinrichtung für sämtliche in der Leistungsbeschreibung aufgeführten Leistungen. Einschließlich An- und Abtransport sämtlicher Spezialmaschinen und Geräte.
Menge: 1,000 psch

**01.2 Untere gebundene Tragschicht**
Untere gebundene Tragschicht für Kunststoffsportflächen, wasserdurchlässig, liefern und gemäß
DIN 18035-6 wie folgt im Bereich Kleinspielfeld einbauen.

Bindemittel: 70/100

Körnung: PA 11 T oder PA 16 T WDA

Mindestdicke: 40 mm

Gefälle: max. 1 %, soweit nicht geringere Gefälle
 sportfunktionell gefordert werden und
 max. 40 m Länge.

Ebenheit: Stichmaß unter der 4 m-Latte </= 10 mm
 als Grenzwert nach DIN 18035-6.
Menge: 900,000 m²

**01.3 Obere gebundene Tragschicht**
Obere gebundene Tragschicht für Kunststoffsportflächen, wasserdurchlässig, liefern und gemäß
DIN 18035-6 wie folgt im Bereich Kleinspielfeld einbauen.

Bindemittel: 70 / 100

Körnung: PA 5 D oder PA 8 WDA

Mindestdicke: 25 mm

Gefälle: max. 1 %, soweit nicht geringere Gefälle
 sportfunktionell gefordert werden und
 max. 40 m Länge.

Ebenheit: Stichmaß unter der 4 m-Latte < 10 mm
 als Grenzwert nach DIN 18035-6.
Menge: 900,000 m²

**01.4 Verkrallungsnut 2 x 2 cm im Randbereich**
Verkrallungsnut 2 x 2 cm im Randbereich herstellen, um eine kraftschlüssige Verbindung des Kunststoffbelages zu den Kantensteinen / Rinnensteinen zu gewährleisten.
Menge: 160,000 m

**01.5 Fläche für das Aufbringen der Neubeschichtung vorbereiten**
Gesamte Asphaltfläche für das Aufbringen der Neubeschichtung vorbereiten, einschl. Aufbringen von Haftvoranstrich.
Verbrauch ca. 240 g/m².
Menge: 900,000 m²

**01.6 Kunststoffbelag, gießbeschichtet, Normtyp D - Gesamtdicke ca. 13 mm**
Kunststoffbelag, gießbeschichtet,
Normtyp D, gemäß RAL-GZ 943/1 oder gleichwertig,
wasserundurchlässig,
entsprechend den Vorbemerkungen in einer Gesamtdicke von ca. 13 mm liefern und fachgerecht
im Bereich Kleinspielfeld einbauen.

Aufbau wie folgt:

1. Basisschicht: Gummigranulat/-fasern und PUR
 geschüttet,
 Dicke: ca. 10 mm,
 Farbe: schwarz,

2. Oberschicht: PUR gegossen und EPDM-
 Granulat,
 eingestreut,
 Dicke: ca. 3 mm,
 Farbe: ziegelrot,

3. Oberfläche: EPDM-Granulat
 mit sichtbarer Spitze eingestreut,
 Farbe: ziegelrot.

Angebotenes Produkt:

. . . . . . . . . . . . . . . . . . . .
(vom Bieter einzutragen)
'..........'

Hersteller:

. . . . . . . . . . . . . . . . . . . .
(vom Bieter einzutragen)
'..........'

Einbau durch:

. . . . . . . . . . . . . . . . . . . .
(vom Bieter einzutragen)
'..........'

1. Eignungsprüfung
  nach RAL-GZ 943/1 oder gleichwertig

Name Prüfinstitut:

. . . . . . . . . . . . . . . . . . . .
(vom Bieter einzutragen)
'..........'

DAkkS-Registriernummer:

. . . . . . . . . . . . . . . . . . . .
(vom Bieter einzutragen)
'..........'

Ausstellungsdatum:

. . . . . . . . . . . . . . . . . . . .
(vom Bieter einzutragen)
'..........'

Prüfzeugnis-Nr.:

. . . . . . . . . . . . . . . . . . . .
(vom Bieter einzutragen)
'..........'

2. Umweltverträglichkeitsprüfung
  nach RAL-GZ 943/1 oder gleichwertig

Name Prüfinstitut:

. . . . . . . . . . . . . . . . . . . .
(vom Bieter einzutragen)
'..........'

DAkkS-Registriernummer:

. . . . . . . . . . . . . . . . . . . .
(vom Bieter einzutragen)
'..........'

Ausstellungsdatum:

. . . . . . . . . . . . . . . . . . . .
(vom Bieter einzutragen)
'..........'

Prüfzeugnis-Nr.:

. . . . . . . . . . . . . . . . . . . .
(vom Bieter einzutragen)
'..........'

3. Güteüberwachung
  nach RAL-GZ 943/1 oder gleichwertig

Name Prüfinstitut:

. . . . . . . . . . . . . . . . . . . .
(vom Bieter einzutragen)
'..........'

DAkkS-Registriernummer:

. . . . . . . . . . . . . . . . . . . .
(vom Bieter einzutragen)
'..........'

Ausstellungsdatum:

. . . . . . . . . . . . . . . . . . . .
(vom Bieter einzutragen)
'..........'

Prüfzeugnis-Nr.:

. . . . . . . . . . . . . . . . . . . .
(vom Bieter einzutragen)
'..........'
Menge: 900,000 m²

**01.7 Deckel von Bodenhülsen mit Kunststoffbelag ausfüllen**
Deckel von Bodenhülsen
für Beschichtung vorgefertigt, örtlich mit Kunststoffbelag nach Herstellervorschrift ausfüllen.
Menge: 6,000 St

**01.8 Belagsrückstellprobe 25 x 100 cm**
Belagsrückstellprobe 25 x 100 cm nach Angabe der Bauleitung herausstellen.
Menge: 1,000 St

**01.9 Spielfeldmarkierungen**
Spielfeldmarkierungen entsprechend den Bestimmungen der Fachverbände,
einschl. der erforderlichen Messpunkte:

1 x Handball,

2 x Basketball,

2 x Badminton

1 x Volleyball

mit vorgeschriebenen Farben und Symbolen durch PUR-Aufspritzung herstellen.

Gestrichelte und gepunktete Linien werden wie durchgehende Linien verrechnet. Ziffern und Buchstaben bis zu einer Höhe von 100 cm werden als 1 m abgerechnet.
Kreuze, Markierungspunkte, und Striche unter 100 cm werden ebenfalls als 1 m berechnet. Die Abrechnung erfolgt nach örtlichem Aufmaß.
Menge: 800,000 m

### Titel 02 Asphaltbelag Bewegungsfläche

**02.1 Asphaltbelag**
Asphaltbelag für ebene Sportflächen liefern und hochverdichtet, gemäß RLW 05, gemäß ZTV Asphalt- StB 07, auf bauseitiger Schottertragschicht in zwei Lagen je 8 und 4 cm herstellen.

Einschl. schmelzbares Bitumen-Dichtungsband, bei nötigen Asphaltier-Abschnitten, liefern und fachgerecht einbauen.

Asphalt: AC 8 DN, Bitumen 50/70
Stärke: 12 cm Gesamtstärke
 1. Lage, Stärke 8 cm Körnung 0/32 mm
 2. Lage, Stärke 4 cm Körnung 0/8 mm
Gefälle: ca. 1 - 2 %

Abrechung nach Aufmaß.
Menge: 700,000 m²

### Titel 03 Stundenlohnarbeiten

*Hinweis: Anmerkungen*
In den nachfolgend genannten Positionen Stundenlohnarbeiten sind sämtliche Aufwendungen für Einsatz, Betriebs- und Gerätevorhaltekosten und die Kosten für das Bedienungspersonal enthalten.

Abgerechnet wird nach den tatsächlich geleisteten
Arbeits- bzw. Einsatzstunden.

Stundenlohnarbeiten dürfen nur auf Anordnung des
Auftraggebers durchgeführt werden. Nachweise über
Stundenlohnarbeiten sind spätestens am darauffolgenden
Tage der Bauleitung in zweifacher Ausfertigung zur
Anerkennung vorzulegen.

Auf den Stundenlohnzettel hat der Auftragnehmer die
Leistungen der einzelnen Arbeiter getrennt nach
Berufsgruppen gesondert aufzuführen. Stellt sich bei
der Rechnungsprüfung oder bei der späteren Nachprüfung heraus, dass die im Stundenlohn abgerechnete Leistung bereits zu anderen Vertragsleistungen gehört, so werden die Stundenlohnarbeiten nicht vergütet, auch wenn die Stundenlohnzettel schriftlich anerkannt worden sind.

**03.1 Facharbeiter**
Facharbeiter für Sonderarbeiten nach Angabe der Bauleitung.
Menge: 5,000 h

**03.2 Arbeiter**
Arbeiter für Sonderarbeiten wie vor.
Menge: 10,000 h

**03.3 Radlader einschl. Fahrer**
Radlader über 18 bis 37 KW, einschl. Bedienung,
für Sonderarbeiten wie vor.
Menge: 5,000 h

**03.4 LKW einschl. Fahrer**
LKW, Nutzlast über 5 bis 8 t, einschl. Bedienung für Sonderarbeiten wie vor.
Menge: 5,000 h
